# II. BA Kita Seesternchen - Los 3 Dachdeckerarbeite
Angebotsaufforderung (GAEB DA XML 3.3, DA83)
Projekt: 2026GM15
Währung: EUR
Vergabeart: Öffentliche Ausschreibung
Eröffnung: 21.08.2026 08:00:00
Ende der Zuschlagsfrist: 23.09.2026
Abgabeort: elektronisch über Vergabemarktplatz Brandenburg; Stadt Senft
Erstellt mit: GXML Toolbox V3.3 R20220330, ORCA AVA 27 27.00.00, 28.07.2026

## Leistungsbeschreibung

## 1 Allgemeine Beschreibung der Leistung
Durch die Stadt Senftenberg wird die Sanierung und brandschutztechnische Ertüchtigung der Kita Seesternchen in der Stralsunder Straße 12 in Senftenberg angestrebt. In diesem 2. Bauabschnitt soll der südliche Gebäudeflügel sowie ein Teilbereich des Verbindungsganges entsprechend der Sanierung des 1. Bauabschnittes erfolgen. Der im 1. Bauabschnitt befindliche Hortbereich, der bislang in die Sanierung nicht einbezogen wurde, ist hier ebenfalls zu betrachten und der Sanierung zu unterziehen. Die Kubatur des Gebäudeensembles bleibt unberührt. Forderungen an den Brandschutz und die Barrierefreiheit sind einzuhalten.

1.1 Allgemeine Angaben
Das zu betrachtende Gebäude befindet sich in der Stadt Senftenberg in der Stralsunder Straße 12. Die Stadt Senftenberg befindet sich im Landkreis Oberspreewald-Lausitz des Landes Brandenburg.
Bei dem zu betrachtenden Gebäude handelt es sich um ein Bestandsgebäude welches aus zwei zweigeschossigen parallel zueinanderstehenden Gebäudeteilen besteht, welche über einen eingeschossigen Zwischenbau miteinander verbunden sind und über Flachdächer verfügen. Das Gebäudeensemble hat eine Nord-West / Süd-Ost Ausrichtung. Jeder Gebäudeteil verfügt über einen separaten Eingang. Im Innenbereich sind alle Gebäudeteile über Flure miteinander verbunden. Der Gebäudekomplex ist nicht unterkellert.
Bei dem zu betrachtenden Gebäude handelt es sich um einen Massivbau welcher als Pfosten-Riegel-System errichtet wurde. Sämtliche Wände bestehen aus Stahlbetonwandplatten. Einige später errichtete Innenwände wurden aus Trockenbau hergestellt. Die tragenden Stützen bestehen aus Stahlbeton, ebenso die Geschossdecke und die Unterzüge.
Als Dachtragwerk wurden Dachkassettenplatten aus Stahlbeton verwendet. Die Dachflächen der Gebäude verfügen über Durchdringungen technischer Einbauten, wie Entlüftungsleitungen. Die Außenwände wurden mit einem Wärmedämmverbundsystem versehen. Die Dächer wurden als Flachdächer mit Innenentwässerung errichtet. Die Dachdeckung besteht aus Bitumenbahndeckung. Das Gebäude wurde 1983 errichtet.

1.2 Geplante auszuführende Arbeiten
Die gesamte Dachfläche des Gebäudeteil 2 wird als gedämmtes Flachdach ausgeführt. Zunächst ist der vorhanden Dachaufbau abzubrechen und zu entsorgen. Die vorhandene Betondecke ist zu reinigen und mit eine Dampfsperre zu versehen. Darauf erfolgt die Verlegung der Grunddämmung in einer Stärke von 18 cm. Zur Herstellung des notwendigen Gefälles sind Dachreiter auf der Dachfläche anzuordnen. Abschließend ist die Dachfläche mit einer zweilagigen Bitumenschweißbahn zu belegen. Zur Verlegung des Dachrandabschlussprofils ist umlaufend eine Schalung bzw. Kantholz zu verlegen, auf dem die OSB Platte aufgebracht wird. Hierbei ist der Attikakopf ebenso vollflächig zu belegen. Für die Abluft aus der Schmutzwasserleitung sind Überdachentlüfter anzuordnen. Die Dachabläufe der Innenentwässerung sind ebenfalls zu erneuern und mit der Dachabdichtung anzuarbeiten. Als Absturzsicherung sind Anschlagpunkte mit Seilsicherung auf der Dachfläche zu montieren. Bei der Dachdecke handelt es sich um eine Rippendecke mit flachem Betonspiegel. Die Befestigung muss vorsichtig durch die Decke mit Rückverankerung erfolgen.
Abschließend wird der Attikakopf mit einem Dachrandabschlussprofil mit Sichtblende versehen.

1.3 Auszuführende Vorarbeiten
Baugrund und Vermessung
- Entfällt -

Kampfmittelberäumung
- entfällt -

Erdarbeiten
- entfällt -

Beweissicherung
- nur zu Zwecken der Eigenüberwachung -

Ausgeführte Leistungen / Vorleistungen anderer Medienträger
- entfällt -

Gleichzeitig laufende Bauarbeiten / Parallelarbeiten anderer Medienträger
- entfällt -

Entwässerung von Baugruben
- entfällt -

## 2 Angaben zur Baustelle
2.1 Lage der Baustelle
Die Baumaßnahme befindet sich in der Stadt Senftenberg. Das Grundstück der Kita Seesternchen befindet sich an der Stralsunder Straße. Die Zufahrt zum Grundstück erfolgt über die Stralsunder Straße, welche sich in einem Wohngebiet mit überwiegender Plattenbauweise befindet. Die Zufahrt zum Grundstück erfolgt über Anliegerstraßen. Der AN hat sich über die Örtlichkeit der Baustelle zu informieren.

2.2 Vorhandene öffentliche Verkehrswege
Der Baustellenbereich ist über das öffentliche Straßennetz innerhalb der Ortslage Senftenberg zu erreichen.

2.3 Zugänge und Zufahrten
Es besteht die Möglichkeit das Grundstück mit kleinen Fahrzeugen zu befahren, Wendemöglichkeiten sind bedingt vorhanden. Nach Ende der Baumaßnahme ist der Urzustand der Zufahrt wiederherzustellen. Verschmutzungen angrenzender öffentlicher Straßen durch Baufahrzeuge sind umgehend zu beseitigen.

2.4 Anschlussmöglichkeiten an Ver- und Entsorgungsleitungen
Anschlussmöglichkeiten an Ver- und Entsorgungsleitungen ist Sache des AN. Strom und Wasser liegen an. Die Einweisung erfolgt durch den Auftraggeber.

2.5 Lager- und Arbeitsplätze
Baustelleneinrichtung, Lagerflächen zur Zwischenlagerung von Material usw. sind vor Baubeginn mit dem AG abzuklären. Nach Ende der Baumaßnahme ist der Urzustand der Lagerplätze wiederherzustellen. Bedingt durch begrenzte Flächen auf dem Grundstück sind Lagerflächen auf dem gegenüberliegenden Grundstück der Feuerwehr einzurichten.

2.6 Baugrundverhältnisse
Für das betreffende Baugebiet liegt ein Baugrundgutachten vom 14. März 2018 vor.
Demnach stehen 0,30 bis 0,50 m mächtige Auffüllungen aus Kiesen und Mittelsanden mit an. Der gewachsene Boden setzt sich aus enggestuften Fein-, Mittel- und Grobsanden zusammen. Bis zur Erkundungstiefe von 2 m wurde kein Grund- und Schichtenwasser angetroffen.
Die Vermessung des Grundstückes sowie die Ermittlung der Geschosshöhen erfolgte durch ein Vermessungsbüro mit Stand vom 18.07.2019.

2.7 Schutzbereiche und Objekte, Ausgleichs- und Ersatzmaßnahmen
Lärmschutzmaßnahmen
- entfällt -

Immissionsschutzmaßnahmen
Alle entsprechenden Bestimmungen des Bundesimmissionsschutzgesetzes (BImSchG) sind zu beachten. Die Bauarbeiten sind vom Auftragnehmer so durchzuführen, dass Umweltbeeinträchtigungen und Belästigungen Dritter durch Baubetrieb und Transporte soweit wie möglich vermieden werden. Es wird besonders auf die Einhaltung der Baumaschinenlärmverordnung hingewiesen.

Maßnahmen in Wasserschutzgebieten
- entfällt -

Natur- und Landschaftsschutzgebiete
- entfällt -

Biotopschutzmaßnahmen
- entfällt -

Geschützte Bäume und Flurgehölze
- entfällt -

Ausgleichs- und Ersatzmaßnahmen zum Schutz von Natur und Landschaft
- entfällt -

Eingriff in den Wurzelbereich von Bestandsbäumen
- entfällt -

Denkmale
- entfällt -

Bodendenkmalpflege
Bei den Erdarbeiten wird die Maßnahme archäologisch begleitet.-

Baudenkmalpflege
- entfällt -

Grenzsteine, Trigonometrische Punkte, Nivellement- und Höhenfestpunkte
- entfällt -

Militärische Bereiche
- entfällt -

## 3 Anlagen im Baubereich
3.1 Versorgungs- und Entsorgungsleitungen
- entfällt -

3.2 Schutz- und Leiteinrichtungen
- entfällt -

3.3 Öffentlicher Verkehr im Baubereich
Die Baumaßnahme grenzt direkt an eine öffentliche Straße an.

3.4 Arbeitssicherheit
Die derzeit gültigen Unfallverhütungs- und Sicherheitsvorschriften sind zu beachten. Gegebenenfalls ist die erforderliche Schutzausrüstung zu tragen. In Verantwortung des AN sind vor Aufnahme der Tätigkeiten die zutreffenden Vorschriften zu unterweisen.

## 4 Ausführung der Bauleistung
4.1 Verkehrsführung, Verkehrssicherheit
Grundsätzlich gelten für sämtliche Verkehrssicherungsmaßnahmen die StVO in der derzeit gültigen Fassung und die vom Bundesminister für Verkehr herausgegebenen Richtlinien für die Sicherung von Arbeitsstellen an Straßen (RSA) in der aktuell gültigen Fassung. Die Zufahrt der Anlieger und des Rettungsverkehrs (Feuerwehr, Krankenwagen, usw.) zu den umliegenden Grundstücken muss jederzeit gewährleistet werden.
Notwendige Einschränkungen sind auf das Mindestmaß zu begrenzen. Die Aufwendungen werden nicht gesondert vergütet und sind in die Einheitspreise einzurechnen.

4.2 Stoffe, Bauteile
Alle vom Baubetrieb zu liefernden Materialien müssen den Normen entsprechen und zugelassen sein. Die Prüfung der Zertifikate behält sich der Auftraggeber vor. Bei der Abnahme sind die Zertifikate und Liefernachweise vollständig an den AG zu übergeben.
Die Baustoffe sind entsprechend den Angaben im Langtext und Baustoffverzeichnis auszuwählen. Besonders alle sichtbaren Kanten und Flächen müssen eine sehr gute Qualität besitzen und keine Ausplatzungen haben. Minderwertiges Material darf nicht eingebaut werden und ist an den Hersteller zurückzusenden.

4.3 Sicherungsmaßnahmen
Auf Grund vorhandener Nutzung ist während der Bauzeit sind erforderliche Absperrungen und Sicherungsmaßnahmen vorzusehen.

4.4 Bauablauf
Zusammenwirken mit anderen Unternehmen
Gleichzeitig laufende Arbeiten mit anderen Firmen bestehen im Zusammenhang mit der Fassade. Der AN hat sich über die Örtlichkeit der Baustelle zu informieren. Die Arbeiten erfolgen im Nutzungszustand der Einrichtung.
Der Beginn der Ausführung für die Dacharbeiten ist mit Zugang des Auftragsschreibens geplant. Die Umsetzung der Maßnahme soll bis 51. KW 2026 erfolgt sein.
Der genehmigte Ablaufplan wird Vertragsbestandteil.
Jegliche Unterbrechungen / Verzögerungen im Bauablauf sind dem AG bzw. dessen Beauftragten umgehend anzuzeigen. Betriebsbedingte Unterbrechungen (Betriebsurlaub etc.) sind rechtzeitig anzumelden und bedürfen der Genehmigung durch den AG.
Durch den AN schuldhaft verursachte Bauverzögerungen und daraus resultierende Mehrauf-wendungen jeder Art, gehen zu Lasten des AN.

4.5 Wasserhaltung
- entfällt -

4.6 Baubehelfe
- entfällt -

4.7 Stoffe, Bauteile, Lieferzeiten
- entfällt -

Lieferzeiten
- entfällt -

4.8 Abfälle
Die Abfälle sind entsprechen der Abfallschlüsselnummern zu entsorgen, die Auflagen und Hinweise aus der Baugenehmigung zum Abfallrecht sind einzuhalten.

4.9 Winterbau
- entfällt -

4.10 Vermessungsleistungen, Aufmaßverfahren / Abrechnung
Aufwendungen für die Erstellung des Aufmaßes sind Nebenkosten und werden nicht gesondert vergütet. Aufmaßblätter / Taglohnscheine sind durchlaufend zu nummerieren. Auf jedem Aufmaßblatt / Taglohnschein sind die Positionsnummer des Auftrags-LV und der zugehörige Kurztext sowie in Stichworten der Abrechnungsabschnitt zu vermerken. Ggf. sind ergänzende Skizzen anzufertigen. Die Dokumentationen mehrerer Positionen auf einem Aufmaßblatt / Taglohnschein wird zugelassen. Auf den einzelnen Aufmaßblättern sind lediglich die gemessenen Ansätze zu vermerken. Ausrechnungen sowie der Verweis auf ausgerechnete Zwischenergebnisse sind in Aufmaßen nicht zulässig. Je Aufmaßblatt sind drei Fertigungen (1xPapier AG; 1xPapier Planungsbüro; 1xPDF AG) an den AG bzw. dessen Beauftragten zu übergeben. Die Mengenermittlungen sind auf separaten Zusammenstellungen anzufertigen. Sie sind den Rechnungen in dreifacher Fertigung (1xPapier AG; 1xPapier Planungsbüro; 1xPDF AG) beizufügen.
Rechnungen sind gemäß den Positionsnummerierungen des zugehörigen Auftragsleistungs-verzeichnisses in aufsteigender Positionsfolge zusammenzustellen.
Die Kurztexte müssen dem Auftrags-LV entsprechen. Je Titel (Abschnitt) sind Zwischensummen auszuweisen. Die Rechnungen sind in dreifacher Fertigung (1xPapier AG; 1xPapier Planungsbüro; 1xPDF AG) bei AG 1-fach und zugleich bei dessen Beauftragten 2-fach zur Prüfung einzureichen. Stundenlohnarbeiten und Leistungen aus Bedarfspositionen sind nur auf ausdrückliche Anweisung des AG bzw. der Bauüberwachung auszuführen und nach deren Ausführung durch die Bauleitung bestätigen zu lassen.
Die prüffähige Schlussrechnung ist spätestens 30 Tage nach Bauende der Bauüberwachung zu übergeben. Die Summe der Abschlagsrechnungen darf 90 % der Endsumme nicht überschreiten.

4.11 Prüfungen und Nachweise
Eignungsprüfungen
Die nach den Zusätzlichen Technischen Vertragsbedingungen vom Auftragnehmer vorzulegenden Eignungsprüfungen sind rechtzeitig dem Auftraggeber zu übergeben.
Es ist Sache des AN, die Eigenkontrolle für alle in den Leistungsbeschreibungen aufgeführten Gewerke abzusichern.
Der AN benennt den zuständigen Bauleiter und den Aufsichtsführenden Vorarbeiter / Polier auf der Baustelle schriftlich vor Beginn der Arbeiten. Der Wechsel des Aufsichtspersonals ist dem AG unverzüglich schriftlich mitzuteilen und zu begründen.
Subunternehmer für Leistungen, die der AN nicht unmittelbar selbst erbringt, sind im Formblatt NAN mit Angebotsabgabe zu benennen. Bezüglich Qualitätssicherung gelten die vorgenannten Kriterien. Änderungen von Nachauftragnehmern sind dem AG unmittelbar schriftlich anzuzeigen und zu begründen.
Der Bauablauf ist mittels Bautagebuch täglich zu dokumentieren. Die Berichte sind dem AG oder dessen Beauftragten mind. wöchentlich zur Kontrolle vorzulegen. Die vorgesehenen Kontrollprüfungen ersetzen die Maßnahmen im Zuge der Eigenkontrolle nicht. Ort und Zeitpunkt der Probenahme bzw. Bemusterung werden durch den AG oder dessen Beauftragten festgelegt sofern in den nachfolgenden Leistungsbeschreibungen nichts Gegenteiliges festgelegt wurde.
Originalurkunden der Prüfungen sind der Bauleitung baldmöglichst unaufgefordert zu übergeben. Zeichnet sich bei der Beprobung/Bemusterung ab, dass die notwendigen Kennwerte nicht erreicht werden, so ist die Bauleitung umgehend in Kenntnis zu setzen

Eigenüberwachungsprüfungen
- entfällt -

Kontrollprüfungen
- entfällt -

Dokumentation (Lieferscheine, Zertifikate, Nachweise)
Ist als Schlussdokumentation zu übergeben.

## 5 Ausführungsunterlagen
5.1 Vom Auftraggeber zur Verfügung gestellte Ausführungsunterlagen

Nach Zuschlagserteilung werden dem Auftragnehmer die Ausführungsunterlagen 1-fach (1xPapier, 1xPDF) zur Verfügung gestellt.

5.2 Vom Auftragnehmer zu erstellende bzw. zu beschaffende und ggf. fortzuschreibende Ausführungsunterlagen
1. Zahlungsplan
2. Gewerkebezogener Terminplan

## 6 Zusätzliche Technische Vertragsbedingungen/ technische Regelwerke, die Vertragsbestandteil werden
6.1 Zusätzliche Technische Vertragsbedingungen
Anzuwendende Normen
Vor und während der Baudurchführung sind alle einschlägigen Unfallverhütungsvorschriften, die einschlägigen DIN-Vorschriften sowie Technische Vorschriften und Richtlinien in der derzeit gültigen Fassung zu beachten.

6.2 Sonstige anzuwendende technische Regelwerke
VOB Verdingungsordnung für Bauleistungen Teil C (DIN - in der derzeit gültigen Fassung)
DIN 1960 Allgemeine Bestimmungen für die Vergabe
DIN 1961 Allgemeine Vertragsbedingungen für die Ausführung
DIN 18299 Allgemeine Regelung für Bauarbeiten jeder Art
DIN 18338 Dachdeckungs- und Dachabdichtungsarbeiten
DIN 18339 Klempnerarbeiten

## 3D 2221_Sanierung Kita Seesternchen - 2. BA - Los 3_Dacharbeite

### Unbenannt 01 Kita Seesternchen 2. BA - Los 3 Dachabdichtungsarbeiten

#### Unbenannt 01.01 Baustelleneinrichtung

**01.01.0001 Baustelleneinrichtung einrichten, vorhalten, räumen**
*** Pauschalposition
Geräte,Werkzeuge und sonstige Betriebsmittel, die zur Durchführung der Bauleistungen erforderlich sind, auf die Baustelle bringen, bereitstellen und soweit der Geräteeinsatz nicht gesondert vergütet wird, betriebsfertig aufstellen einschließlich der dafür notwendigen Arbeiten und nach Beendigung der Arbeiten wieder beräumen. Vorhandene Pflasterflächen, Borde und Bewuchs sind zu schützen. Herstellen der erforderlichen festen Anlagen.
Baubüros, Unterkünfte, Werkstätten, Lagerschuppen, Bautreppe und dgl., soweit erforderlich, antransportieren, aufbauen und einrichten.
Strom-, Wasser-, Fernsprechanschlüsse sowie Entsorgungseinrichtungen und dgl. für Baustelle, soweit erforderlich, herstellen und deren erforderlicher Mietgebühren einkalkulieren.
Die Container für die Entsorgung sind innerhalb des  Baustellenbereiches abzustellen. Oberbodenarbeiten einschl. Beseitigen von Aufwuchs für die Baustelleneinrichtung, soweit erforderlich, ausführen.
Falls erforderlich sind die Kosten für die verkehrsrechtliche Anordnung in den Pauschalpreis einzurechnen. Kosten für Vorhalten, Unterhalten und Betreiben der Geräte, Anlagen und Einrichtungen einschl. Mieten, Pacht, Gebühren und dgl. werden nicht mit dieser Pauschale, sondern mit den  Einheitspreisen der betreffenden Teilleistungen vergütet.
Straßen und Wege sind je nach Verschmutzung regelmäßig zu reinigen. Nach Beendigung der Arbeiten ist die Baustelleneinrichtung zu räumen, das gesamte Baugelände im Urzustand wiederherzustellen.
Menge: 1,000 psch

**01.01.0002 Bekleidung Witterungsschutz-Dachfläche Plane konfektioniert Unterkonstr. Aussteifung Befestigung Rahmen Leichtmetall UK Holz vorhalten**
Witterungsseitige Bekleidung der Dachflächen der
Witterungsschutz-Einhausung mit konfektionierten
Planen, Dicke 0,6 mm, für Arbeiten am Flachdach,
einschl. Unterkonstruktion, Aussteifung und
Befestigung, Unterkonstruktion aus Holz, vorhalten,
mehrfach umsetzen, Vorhaltedauer 8 Wochen.
Menge: 150,000 m2

**01.01.0003 Stundenlohnarbeit / Vorarbeiter/-in**
Stundenlohnarbeiten durch Arbeitskräfte auf Anordnung
des AG ausführen. Der Verrechnungssatz für die
jeweilige Arbeitskraft umfasst sämtliche Aufwendungen
wie Lohn- und Gehaltskosten, Lohn- und
Gehaltsnebenkosten, Zuschläge, lohngebundene und
lohnabhängige Kosten, sonstige Sozialkosten,
Gemeinkosten, Wagnis und Gewinn.
Für Arbeiten die in den Hauptpositionen nicht erfasst
sind. Stundenlohnarbeiten für Vorarbeiter/-in.
Menge: 1,000 h

**01.01.0004 Stundenlohnarbeit / Fachwerker/-in**
Stundenlohnarbeiten durch Arbeitskräfte auf Anordnung
des AG ausführen. Der Verrechnungssatz für die
jeweilige Arbeitskraft umfasst sämtliche Aufwendungen
wie Lohn- und Gehaltskosten, Lohn- und
Gehaltsnebenkosten, Zuschläge, lohngebundene und
lohnabhängige Kosten, sonstige Sozialkosten,
Gemeinkosten, Wagnis und Gewinn.
Für Arbeiten die in den Hauptpositionen nicht erfasst
sind. Stundenlohnarbeiten für Fachwerker/-in.
Menge: 1,000 h

**01.01.0005 Stundenlohnarbeit / Helfer/-in**
Stundenlohnarbeiten durch Arbeitskräfte auf Anordnung
des AG ausführen. Der Verrechnungssatz für die
jeweilige Arbeitskraft umfasst sämtliche Aufwendungen
wie Lohn- und Gehaltskosten, Lohn- und
Gehaltsnebenkosten, Zuschläge, lohngebundene und
lohnabhängige Kosten, sonstige Sozialkosten,
Gemeinkosten, Wagnis und Gewinn.
Für Arbeiten die in den Hauptpositionen nicht erfasst
sind. Stundenlohnarbeiten für Helfer/-in.
Menge: 1,000 h

#### Unbenannt 01.02 Dachsanierung

**01.02.0001 Abdichtung Flachdach Bitumenbahn D 8mm abbrechen v.Hand laden LKW AN**
Abbruch der Abdichtung an Flachdach, Bitumenbahn,
2-lagig, Gesamtdicke der Abdichtungsbahnen 8 mm,
geschweißt, im Rahmen einer Totalabbruchmaßnahme,
Arbeitshöhe bis 6,5 m,
Abbruch von Hand/mit handgeführten Kleingeräten,
Ausführung erschütterungsarm DIN 4150, ohne
Wasserfreisetzung, aufgenommene Stoffe zur Entsorgung
sortieren, sammeln, im Behälter des AN lagern,
Behältergröße nach Wahl des AN, auf LKW des AN laden, die Entsorgung
wird gesondert vergütet, Einstufung als teerfreie Stoffe gemäß Beprobung, Mengenermittlung nach Wiegekarte.
Menge: 380,000 m2

**01.02.0002 Dämmung auf Decke PS-Hartschaum abbrechen 0,1kN/m3 D 12 cm v.Hand**
Abbruch der Dämmung auf Decke, Dämmschicht aus
Polystyrol-Hartschaum, als Platte, lose verlegt, im
Rahmen einer Totalabbruchmaßnahme, Wichte des
Abbruchstoffes DIN EN 1991-1-1 0,1 kN/m3,
Abbruchdicke '12' cm, Ausführung auf Dachfläche,
Arbeitshöhe bis 6 m,
Abbruch von Hand/mit handgeführten Kleingeräten,
Ausführung erschütterungsarm DIN 4150, ohne
Wasserfreisetzung,
aufgenommene Stoffe sammeln, auf LKW des AN laden,
Abfall ist nicht gefährlich, nicht schadstoffbelastet,
die Entsorgung wird gesondert vergütet.
Menge: 380,000 m2

**01.02.0003 Sperrschicht Flachdach Bitumenbahn einlagig D 3 - 4 mm abbrechen nicht schadstoffbelastet v.Hand Stoffe laden LKW AN ges.Vergüt.Entsorg.**
Abbruch der Dampfsperre an Flachdach, Bitumenbahn, einlagig, Bahnendicke über 3 bis 4 mm, verklebt, im Rahmen einer Totalabbruchmaßnahme, nicht schadstoffbelastet, Abfall ist nicht gefährlich,
Abbruch von Hand/mit handgeführten Kleingeräten, Ausführung staubarm TRGS 559, aufgenommene Stoffe sammeln, auf LKW des AN laden,
die Entsorgung wird gesondert vergütet.
Menge: 380,000 m2

**01.02.0004 Untersuchung Abfalldeklaration**
Untersuchung zur Abfalldeklaration nach LAGA-Merkblatt 20, Tabelle II.1.4-4 Untersuchungsprogramm für die Bewertung von schadstoffbelasteten Gebäuden, Bauteilen oder Bauschutt vor der Aufbereitung, Untersuchung im Feststoff aus Behältern, abgerechnet wird nach Anzahl Laborberichte, einschl. Bewertung der Analyseergebnisse, incl. Probenahme.
Beprobung Dachpappe und Dämmschicht
Menge: 2,000 St

**01.02.0005 Abfall nicht gefährlich AVV170302 MKW PAK LKW AN transp. entsorgen**
Bau- und Abbruchabfälle, Bitumengemische, Kohlenteer
und teerhaltige Produkte, nicht gefährlich, Abfallschlüssel nach AVV
(Abfallverzeichnis-Verordnung) 170302 Bitumengemische,
schadstoffbelastet,
Abfall eingestuft als teerfrei, gemäß Beprobung
in Behälter auf Fahrzeug lagernd, mit LKW des AN
transportieren, max. Gesamtgewicht ohne Beschränkung,
zur Beseitigungsanlage,
die Entsorgungsgebühren werden gegen Nachweis vergütet.
Menge: 9,500 t

**01.02.0006 Abfall gefährlich AVV170603* schadstoffbelastet, mit LKW des AN transp.**
Bau- und Abbruchabfälle,
gefährlich, Abfallschlüssel nach AVV (Abfallverzeichnis-Verordnung) 170603* Dämmstoff auis Styropor, vernässt, schadstoffbelastet, Schadstoff HBCD,
in Behälter auf Baustelle lagernd, mit LKW des AN transportieren, entsorgen, Behältergröße nach Wahl des AN, zur Beseitigungsanlage, Transportweg bis 50 km,
Anlage (Bezeichnung/Ort) '....................................................'
vom Bieter einzutragen,

Entsorgungsnachweis gemäß Nachweisverordnung ist erforderlich, Vergütung der Entsorgung übernimmt AN, Mengenermittlung nach Wiegekarte.
Menge: 47,000 m3

**01.02.0007 Ablauf von Dachflächen ausbauen DN100**
Ablauf von Dachflächen ausbauen, Durchmesser 100 mm, anfallende Stoffe sammeln und fachgerecht entsorgen.
Menge: 4,000 St

**01.02.0008 Rohrdurchgang ausbauen NW 100mm**
Rohrdurchgang von Dachflächen ausbauen, Durchmesser 100
mm, anfallende Stoffe sammeln und fachgerecht entsorgen.
Menge: 12,000 St

**01.02.0009 Attikaabdeckung einschl. Unterkonstruktion ausbauen**
Ausbauen der Attikaabdeckung, einschl. Unterkonstruktion aus Holz sowie aller
Befestigungsmittel, aus Aluminium, Arbeitshöhe bis 6 m, anfallende Stoffe im Behälter des AN sammeln und fachgerecht entsorgen.
Menge: 96,000 m

**01.02.0010 Untergrund reinigen Dampfsperre**
Reinigen des Untergrundes aus Dampfsperre von grober Verschmutzung, von Klebstoff-/Spachtelresten, Dämmstoffresten, festhaftend, Untergrund geneigt, Neigung bis 5 Grad, aufgenommene Stoffe sammeln, im Behälter des AN lagern, Behältergröße nach Wahl des AN, auf LKW des AN laden, Abfall ist nicht gefährlich, nicht schadstoffbelastet, die Entsorgung wird gesondert vergütet.
Menge: 380,000 m2

**01.02.0011 Voranstrich Flachdach Bitumenemulsion**
Voranstrich für Flachdach, aus Bitumenemulsion, Auftrag durch Rollen, auf Untergrund Dampfsperre aus Bitumenbahn.
Menge: 380,000 m2

**01.02.0012 Luftdichtheits-diffusionsd.Schicht Bitumenbahn Al+V60S4 punkt-streifenw kalt kleben**
STLB-Bau 2026-04 021
Dampfsperre als Luftdichtheits- und diffusionsdichte Schicht sd-Wert größer gleich 1500 m DIN 4108-3, DIN 4108-7, für Dachkonstruktion, nicht belüftet, Dachneigung bis 5 Grad, aus Bitumenbahnen, Bitumen-Schweißbahn mit Aluminiumbandeinlage DIN EN 13970 - Al + V 60 S4 mit Aluminiumbandeinlage und Glasvlieseinlage 60 g/m2, punkt- oder streifenweise kalt kleben.
Menge: 380,000 m2

**01.02.0013 KVH-NSI liefern Fichte/Tanne technisch getrocknet C24 B 14 cm H 6 - 20 cm**
Konstruktionsvollholz, nicht sichtbar, nur liefern,
Holzart Fichte/Tanne, technisch getrocknet DIN 68800-2,
Gebrauchsklasse 1 DIN 68800-1, ohne chemischen
Holzschutz, Festigkeitsklasse C 24 DIN EN 1995-1-1,
Sortierklasse S 10 DIN 4074-1, Keilzinkung zulässig,
herzgetrennt DIN 68365, mittlere Holzfeuchte 15 % (+/-
3 %), zulässige Abweichung vom Querschnitt +/- 1 mm,
Breite 14 cm, Höhe über 6 bis 20 cm, Einzellänge bis
6 m, für Erhöhung der Attika.
Menge: 2,000 m3

**01.02.0014 Abbinden Aufstellen/Verlegen KVH-NSI Fichte techn.getrocknet B 12 cm H 20 cm Wandkonstruktion**
STLB-Bau 2026-04 016
Abbinden und Aufstellen oder Verlegen des Konstruktionsvollholzes, nicht sichtbar, Holzart Fichte, technisch getrocknet DIN 68800-2, Breite 12 cm, Höhe 20 cm, als Wandkonstruktion, Anschlüsse mit Verbindungen aus Stahlteilen werden gesondert vergütet, Auflager aus Holz.
Menge: 96,000 m

**01.02.0015 Dachschalung Attika OSB OSB/3 D 22 mm**
Dachschalung Attika, als Unterlage für Dachabdichtung, aus OSB-Platten DIN EN 13986, Plattentyp OSB/3 DIN EN 300, Dicke 22 mm, Untergrund Holz, Befestigung mit Nägeln.
Menge: 38,000 m2

**01.02.0016 Dampfsperre Bitumenbahn Al+G200S4**
STLB-Bau 2021-10 020
Dampfsperre als diffusionsdichte Schicht sd-Wert größer gleich 1500 m DIN 4108-3, für belüftetes Dach, aus Bitumenbahnen, Bitumen-Schweißbahn mit Aluminiumbandeinlage DIN EN 13970 - Al + G 200 S4 mit Aluminiumbandeinlage und Glasgewebeeinlage 200 g/m2, punkt- oder streifenweise verschweißen, Nähte und Stöße verkleben/verschweißen.
Menge: 380,000 m2

**01.02.0017 Wärmedämmschicht Flachdach PS-Hartschaum EPS DAA dh 0,032W/(mK) D 140 mm**
STLB-Bau 2026-04 021
Wärmedämmschicht als Flachdachdämmung, für nicht belüftetes Dach, aus Polystyrol-Hartschaum in Platten, EPS DIN EN 13163, Anwendungsgebiet DIN 4108-10 DAA, hohe Druckbelastbarkeit - dh, Bemessungswert der Wärmeleitfähigkeit max. 0,032 W/(mK), Nennwert der Wärmeleitfähigkeit max. 0,031 W/(mK), Baustoffklasse DIN 4102-1 B2 (normalentflammbar), Dicke 140 mm, mit Stufenfalz, wärmeaktivierbare Verklebung auf vorh. Dampfsperre.
Menge: 380,000 m2

**01.02.0018 EPS-Dachreiter 7,20 m**
EPS-Dachreiter aus Polystyrol-Hartschaum od. glw., unkaschiert,
(EPS 035 DAA dh), nach DIN EN 13163 und DIN V 4108-10,
Anwendungsgebiet DAA dh, Wärmeleitfähigkeitsstufe 035,
Baustoffklasse E nach DIN EN 13501-1,
nach Verlegeplan so verlegen, dass ein stetiges
Gefälle entsteht.
Die Gefälleplatten sind dichtgestoßen und mit dem Untergrund
aus EPS Dämmplatten verklebt.
DAA dh = Flachdachdämmung, hohe Druckbelastung.
HBCD-frei (Hexabromcyclododecan)
Längsgefälle: 1,25 %
Quergefälle: 6,00 %
Plattenformat 100/100 cm
Hinweis: Die Festlegung zum Einbau der Dachreiter
erfolgt nach Freilegen der Bestandskonstruktion
zusammen mit der Bauleitung.
Menge: 80,000 m2

**01.02.0019 Zulage für Herstellung Kehle/Grate**
Zulage zur Vorposition für die Herstellung von Kehlen und Graten durch zuschneiden der Platten / Anarbeitung  zum Ablauf.
Menge: 140,000 m

**01.02.0020 Wärmedämmschicht Dachabdichtung anpassen Durchführung Durchm. 10 - 25 cm**
STLB-Bau 2026-04 021
Wärmedämmschicht für Abdichtung von Dächern anpassen, Durchführung rund, Durchmesser über 10 bis 25 cm.
Menge: 16,000 St

**01.02.0021 Ausgleichsschicht Schüttung Perlit D 30 mm**
STLB-Bau 2026-04 039
Ausgleichsschicht als Schüttung, bei größeren Unebenheiten, aus Perlit, einbauen, lose geschüttet,
mittlere Dicke '30' mm.
Menge: 30,000 m2

**01.02.0022 Dachabdichtung FLK 2K-PUR BROOF Einlage 110 g/m² D 2,1 mm**
STLB-Bau 2026-04 021
Abdichtung von Dächern, mit Flüssigkunststoff mit Europäischer Technischer Zulassung ETAG 005, 2-komponentig auf PUR-Basis, DIN 18531-1 und DIN 18531-3, für nicht genutzte Dächer, Neigung größer gleich 2 %, Anforderungen hinsichtlich Widerstandsfähigkeit gegen Flugfeuer und strahlende Wärme B ROOF, Dauerhaftigkeit W3, Nutzlastklasse P4, Temperaturbeständigkeit TL3/TH3, aufbringen im Streichverfahren, mit Einlage nach Zulassung, mind. 110 g/m2, Dicke der Abdichtung mind. 2,1 mm, Farbton anthrazit, einschl. Grundierung, Untergrund Bitumenbahn.
Menge: 5,000 m2

**01.02.0023 Dachabdichtung BROOF 2lagig Bitumen-Schweißbahn PV200S5 vollfl schweißen Polymerbitumen-Schweißbahn PYE-G200S5 vollfl schweißen**
STLB-Bau 2026-04 021
Abdichtung von Dächern, DIN 18531-1 und DIN 18531-3, für nicht genutzte Dächer, Neigung größer gleich 2 %, Anforderungen hinsichtlich Widerstandsfähigkeit gegen Flugfeuer und strahlende Wärme B ROOF, 2-lagig,
1. Lage aus Bitumen-Schweißbahnen DIN EN 13707 PV 200 S5 mit Polyestervlieseinlage 200/250 g/m2, Anwendungstyp DIN/TS 20000-201 DU, vollflächig schweißen,
2. Lage aus Polymerbitumen-Schweißbahnen DIN EN 13707 PYE - G 200 S5 mit Glasgewebeeinlage 200 g/m2, Anwendungstyp DIN/TS 20000-201 DO, vollflächig schweißen, mit werkseitiger Abstreuung aus Schiefersplitt.
Menge: 380,000 m2

**01.02.0024 Dachrandabschlussprofil vorgefertigt Alu D 0,7 mm 2 x rückgekantet H 100 mm Zuschnitt-B 600 - 750 mm**
STLB-Bau 2026-04 022
Dachrandabschlussprofil, vorgefertigt, aus Aluminium DIN EN 485 und DIN EN 507, beschichtet, Dicke 0,7 mm, zusätzlich 2 x rückgekantet, Blendenhöhe 100 mm, Zuschnittbreite über 600 bis 750 mm, befestigen mit Haltestreifen, Untergrund Holzwerkstoff, Nahtausbildung gestoßen und hinterlegt.
Menge: 96,000 m

**01.02.0025 Dachrandabschlussproil als Außenecke**
Rechtwinklig geschweißte Eckformteile für Dachrandabschlussprofil als Außenecken, Material wie zuvor beschrieben, nach Herstellervorschrift fachgerecht montieren.
Menge: 4,000 St

**01.02.0026 Befestigung Dachabdichtung Dachrand Linienbefestigung Verbundblech Zuschnitt-B 60 mm**
STLB-Bau 2026-04 021
Befestigung der Dachabdichtung aus Kunststoff-/Elastomerbahnen zur Aufnahme horizontaler Kräfte, DIN 18531-3, an Dachrändern, als Linienbefestigung, mit Verbundblech, Zuschnittbreite 60 mm.
Menge: 96,000 m

**01.02.0027 Flachdachentlüfter Strangentlüfter PVC-U Dämmhülse NW 100 mm L 700 mm**
STLB-Bau 2026-04 021
Flachdachentlüfter als Strangentlüfter aus Polyvinylchlorid (PVC-U), mit Dämmhülse, Nennweite 100,
Länge '700' mm, 2-teilig, mit Klebeflansch, Anschließen von Dampfsperre, Wärmedämmung und Abdichtung wird gesondert vergütet.
Menge: 12,000 St

**01.02.0028 Ablauf Ablaufsieb Flachdach Freispiegelentw. PP DN100 Aufstockel. H 160 mm wärmegedämmt**
STLB-Bau 2026-04 021
Ablauf mit Ablaufsieb für Flachdach, als Flächenablauf, für Freispiegelentwässerung, aus Polypropylen (PP), DN 100, 2-teilig mit Aufstockelement für Dämmschichtdicken bis 160 mm, Auslauf senkrecht, mit Klebeflansch, Anschluss an Abdichtung wird gesondert vergütet, wärmegedämmt.
Menge: 4,000 St

**01.02.0029 Anschluss Dachabdichtung Polymerbitumen-Schweißbahn Durchführung Durchm. 10 - 25 cm Klebeflansch Verstärkung**
STLB-Bau 2026-04 021
Anschluss der Abdichtung von Dächern, aus Polymerbitumen-Schweißbahnen PYE - G 200 S5 mit Glasgewebeeinlage 200 g/m2,
an runde Durchführung, Durchmesser über 10 bis 25 cm, mit Klebeflansch, einschl. Verstärkungslage, Untergrund Beton.
Menge: 12,000 St

**01.02.0030 Anschluss Dachabdichtung 2lagig Polymerbitumen-Schweißbahn Durchführung L 2,6 m B 2 m Klebeflansch Verstärkung**
STLB-Bau 2026-04 021
Anschluss der Abdichtung von Dächern, 2-lagig, aus Polymerbitumen-Schweißbahnen PYE - G 200 S5 mit Glasgewebeeinlage 200 g/m2,
an eckige Durchführung,
lichte Länge '2.6' m,
lichte Breite '2' m, mit Klebeflansch, einschl. Verstärkungslage, Untergrund Bitumenbahn.
Menge: 4,000 St

**01.02.0031 Anschlageinr. Seilsicherung Stahl niro Wärmedämmhaube mind.4Nutzer Seil L 75 m H 35 - 45 cm**
STLB-Bau 2026-04 021
Anschlageinrichtung als Seilsicherungssystem, als Stütze, aus nichtrostendem Stahl, mit Wärmedämmhaube,
Anzahl Stützen '12' St,
mit allgemeiner bauaufsichtlicher Zulassung, Ausstattungsklasse B DGUV, ausgelegt für die gleichzeitige Nutzung durch mind. 4 Personen,
mit Seil, aus nichtrostendem Stahl,
Länge '75' m, Höhe über Befestigungsfläche über 35 bis 45 cm, für Flachdach,
max. zur Verfügung stehende Dachfläche '360' m2, Befestigung gemäß bauaufsichtlicher Zulassung, auf Beton.
Menge: 1,000 St
